# TX Floor SIC 01
Leistungsbeschreibung (GAEB 90, DA81)
Währung: EUR

## TX Floor SIC 01
Datum: 10.09.24

*Hinweis*
Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Die zu behandelnden Flächen müssen vor rückseitiger
Durchfeuchtung geschützt werden, der Untergrund muss
tragfähig und zur Beschichtung geeignet sein.
Haftungsbeeinträchtigende Rückstände müssen entfernt
werden.

**1 Vorbemerkungen Industrieböden**
Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.
Menge: 0,000 m²

**2 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Menge: 0,000 m²

**3 Vorbehandlung mit geeigneten Mitteln, vorzugsw. mittels Strahlen**
Untergrundvorbehandlung mit geeigneten
Mitteln, vorzugsweise mittels
Stahlkugelstrahlverfahren, zur Erzielung
eines tragfähigen, sauberen und
tragfähigen Untergrundes, frei von
haftungsmindernden Schichten.
Mittels Industriestaubsauger ist der
Untergrund staubfrei herzustellen. Der
Untergrund muss nach der
Untergrundvorbehandlung zur Beschichtung
geeignet sein.
Menge: 0,000 m²

**4 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm■ Hohlraum)
Menge: 0,000 m

**5 Rissverspachtelung 2K EP Bindemittel**
*** Bedarfsposition ohne GB
Oberflächenbündiges Verspachteln der
sanierten Rissverläufe mit einem
Spachtel bestehend aus 1 Gewichtsteil
 Epoxy BH 100, einem
transparenten, mechanisch hoch belastbaren,
zweikomponentigen Epoxydharz und bis zu
15 %  ADD TX Neu.

Verbrauch:
mind. 0,30 kg/m²  Epoxy BH 100 <0905>
anteilig ca. 5-10%  ADD TX Neu Neu (je nach Bedarf)
<0942>
Menge: 0,000 m

**6 Entfernen von Hohlstellen - Senkrechter Einschnitt um Fehlstellen**
*** Bedarfsposition ohne GB
Markieren von Fehl- und Hohlstellen und
durch Einschneiden begrenzen.
Anschließend alle zweifelhaft
erscheindenden Teil bis zum tragfähigen
Untergrund entfernen. Die Schadstellenränder
sind senkrecht einzuschneiden. Mittels
Industriestaubsauger ist der Untergrund
staubfrei herzustllen.

Die Entsorgung des anfallenden
Bauschutts ist mit einzukalkulieren.
Menge: 0,000 m²

**7 Aufmörteln mit einem 2K EP Mörtel mit Sieblinie (1:8)**
*** Bedarfsposition ohne GB
Auffüllen von Fehl- und Ausbruchstellen
mit einem Mörtel bestehend aus 1
Gewichtsteil  Epoxy ST 100,
einem transparenten, mechanisch hoch
belastbaren, zweikomponentigen Epoxydharz
und 8 Gewichtsteilen  Selectmix 0/10
(Körnung 0,21,0 mm). Zunächst werden die
Haftflächen mit Epoxy ST 100 grundiert.
In die noch frische Grundierung wird der Mörtel
eingebracht, verdichtet, auf Höhe abgezogen und
geglättet.

Verbrauch:
Für Grundierung:
mind 0,30 kg/m  Epoxy ST 100 <0905>
(je nach Saugfähigkeit/Porosität des Untergrundes)
mind. 0,25 kg/(m²+mm)  Epoxy BH 100 <0905>
ca. 2,0 kg/(m²+mm)  SelectMix 0/10 <6750>
Menge: 0,000 m²

**8 Grundierung mit einem vorgefüllten, pigmentierten 2K EP-Bindemittel (QS)**
Grundieren der vorbereiteten, sauberen und
saugfähigen Betonflächen bis zur Sättigung mit
Remmers Epoxy Primer PF, einem lösemittelfreien,
vorgefüllten oder nach Wahl
pigmentierten, mechanisch belastbaren,
zweikomponentigen Epoxydharz.
Das Material wird in geeigneter Weise, z. B. mit
einem Gummischieber auf der Fläche verteilt und
sofort im Anschluss mit einem Farbroller
sorgfältig durchgearbeitet.

Ist nicht gewährleistet, dass innerhalb
von 24 Std. weitergearbeitet werden
kann, so ist die noch frische
Grundierung gezielt abzustreuen oder vor
der nachfolgenden Beschichtungsmaßnahme
anzuschleifen.

Verbrauch:
mind. 0,4-0,6 kg/m² Remmers Epoxy Primer PF <1224>
Menge: 0,000 m²

**9 Egalisieren mit einem vorgefüllten 2K EP-Bindemittel und Füllstoff (1:0,5)**
Egalisieren der vorbereiteten Flächen, nach
klebfreiem Erhärten der vorangegangenen Schicht,
mit einem Ausgleichsspachtel, bestehend aus 1
Gewichtsteil Epoxy Primer PF, einem
lösemittelfreien, vorgefüllten, mechanisch
belastbaren,zweikomponentigen Epoxydharz und 0,5
Gewichtsteilen Selectmix 01/03
(Körnung 0,09-0,25 mm). Das Material
wird in geeigneter Weise, z. B. mittels gezahnten
Gummischieber, Glätt- oder Zahnkelle gleichmäßig
auf der Fläche aufgebracht, so dass eine glatte
Fläche entsteht. Anschließend wird die noch
frische Schicht mittels Stachelwalze oder
Farbroller nachgerollt. Die Schichtdicke ist
abhängig vom Rauigkeitsprofil des Untergrundes.

Verbrauch:
mind. 1,2 kg/m² Remmers Primer PF <1224>
mind. 0,6 kg/m² Remmers Selectmix 01/03 <4405>
Menge: 0,000 m²

**10 Hartkornnoppe mit einem pigmentierten 2-K EP-Bindemittel**
Liefern und Herstellen einer farbigen
Strukturversiegelung auf der vorbereiteten Flächen
mit einemnonylphenol-, lösemittelfreien 2-K
Epoxidharz mit Hartkornzuschlag.

gewähltes Produkt oder gleichwertig:
Remmers Epoxy SIC Color

Farbton: nach Wahl des AG

Hinweis:
Bei lasierend wirkenden Farbtönen kann die Fläche
aufgrund der schwarzen Querleitschicht scheckig
wirken.

Verbrauch:
0,60-0,80 kg/m² Remmers Epoxy SIC Color <6841-6843 u.
6840> (Farbe nach Wahl des AG)
Menge: 0,000 m²
